# Gehölzpflege/Neophyten
Angebotsaufforderung (GAEB DA XML 3.2, DA83)
Projekt: C1-0001-XX
Währung: EUR
Nebenangebote zugelassen: ja
Auftraggeber: Autobahn GmbH des Bundes, Niederlassung West (Montabaur), Autobahn GmbH-NL West, Bahnhofsplatz 1-3, 56410 Montabaur, Bahnhofsplatz 1-3, 56410 Montabaur
Erstellt mit: GXML Toolbox V3.3 R20230829, iTWO_64 V25.0.650, 11.06.2026

## 265-26-4100 Gehölzrückschnitt AM Tholey 26/27
Datum: 11.06.2026

### Abschnitt 00 Gehölzrückschnitt A1

#### Unterabschnitt 00.00 GS 0 - Gehölze direkter Straßenrand

**00.00.0001 Lichtraumprofil über 2 bis 4 m**
Lichtraumprofilschnitt durchführen. Äste von Gehölzen, die in das Lichtraumprofil der Straße ragen, schneiden. Abgerechnet wird pro laufendem Meter Gehölzfläche.
Höhe 'über 2 bis 4 m'

Schnittgut nach Wahl des AN verwerten.
Menge: 600,000 m

**00.00.0002 Lichtraumprofil über 4 bis 6 m**
Lichtraumprofilschnitt durchführen. Äste von Gehölzen, die in das Lichtraumprofil der Straße ragen, schneiden. Abgerechnet wird pro laufendem Meter Gehölzfläche.
Höhe 'über 4 bis 6 m'

Schnittgut nach Wahl des AN verwerten.
Menge: 600,000 m

**00.00.0003 Wurzelstockfläche mulchen**
Wurzelstockfläche eines ehemaligen Gehölzbestandes einschließlich mehrjähigem Aufwuchs mulchen.
Mulchtiefe bis zu 0,2 m.
Neigung der Mulchfläche 1:1,5 bis 1:4. Boden aus
Abtragsbereichen profilgerecht lösen und gleichmäßig verteilen. Abfall ablesen und fachgerecht entsorgen.
Menge: 500,000 m2

#### Unterabschnitt 00.01 GS 2 - Gehölze indirekter Straßenr.

**00.01.0001 Baum im Bestand fällen Straßenbegleitgr.*DU über 0,1-0,3 m Stammholz Verw.AN*Schlagab. Verw.AN**
Baum im Bestand fällen. Verbleibenden Bestand schonen.
Schnittstelle 0,10 m über dem Erdboden.
Entnahme aus Straßenbegleitgrün.
Durchmesser über 0,10 bis 0,30 m.
Stammholz nach Wahl des AN verwerten.
Schlagabraum nach Wahl des AN verwerten.
Menge: 400,000 St

**00.01.0002 Baum im Bestand fällen Straßenbegleitgr.*DU über 0,3-0,5 m Stammholz Verw.AN*Schlagab. Verw.AN**
Baum im Bestand fällen. Verbleibenden Bestand schonen.
Schnittstelle 0,10 m über dem Erdboden.
Entnahme aus Straßenbegleitgrün.
Durchmesser über 0,30 bis 0,50 m.
Stammholz nach Wahl des AN verwerten.
Schlagabraum nach Wahl des AN verwerten.
Menge: 50,000 St

**00.01.0003 Baum im Bestand fällen Straßenbegleitgr.*DU über 0,5-0,75m Stammholz Verw.AN*Schlagab. Verw.AN**
Baum im Bestand fällen. Verbleibenden Bestand schonen.
Schnittstelle 0,10 m über dem Erdboden.
Entnahme aus Straßenbegleitgrün.
Durchmesser über 0,50 bis 0,75 m.
Stammholz nach Wahl des AN verwerten.
Schlagabraum nach Wahl des AN verwerten.
Menge: 10,000 St

**00.01.0004 Baum im Bestand fällen Straßenbegleitgr.*DU über 0,75-1 m Stammholz Verw.AN*Schlagab. Verw.AN**
Baum im Bestand fällen. Verbleibenden Bestand schonen.
Schnittstelle 0,10 m über dem Erdboden.
Entnahme aus Straßenbegleitgrün.
Durchmesser über 0,75 bis 1,00 m.
Stammholz nach Wahl des AN verwerten.
Schlagabraum nach Wahl des AN verwerten.
Menge: 1,000 St

**00.01.0005 Einzelgehölz im Bestand verjüngen Böschung*über 0,5-1 St/m2 Strauch*Stammholz Verw.AN Schnittg. Verw.AN**
Einzelgehölz im Bestand nach Unterlagen des AG durch
Auf-den-Stock-setzen verjüngen. Schnitthöhe 0,10 m über dem Boden. Beschädigte Gehölze des verbleibenden Bestandes fachgerecht schneiden.
Standort = Böschung.
Mittlere Dichte des Bestandes über 0,5 bis 1 Stück/m2.
Gehölz = Strauch.
Stammholz nach Wahl des AN verwerten.
Schnittgut nach Wahl des AN verwerten
Menge: 50,000 St

**00.01.0006 Einzelgehölz im Bestand verjüngen Böschung*über 1-2 St/m2 Baum DU bis 10 cm*Schnittg. Verw.AN**
Einzelgehölz im Bestand nach Unterlagen des AG durch
Auf-den-Stock-setzen verjüngen. Schnitthöhe 0,10 m über dem Boden. Beschädigte Gehölze des verbleibenden Bestandes fachgerecht schneiden.
Standort = Böschung.
Mittlere Dichte des Bestandes über 1 bis 2 Stück/m2.
Gehölz = Baum, Durchmesser in Schnitthöhe bis 10 cm.
Stammholz nach Wahl des AN verwerten
Schnittgut nach Wahl des AN verwerten.
Menge: 100,000 St

**00.01.0007 Gehölzbestand verjüngen Böschung Überwuchs 1,00 m über 1-2 St/m2 Stammholz Verw.AN*Schnittg. Verw.AN**
Gehölzbestand durch Auf-den-Stock-setzen verjüngen,
Schnitthöhe ca. 0,10 m über dem Boden. Beschädigte Gehölze des verbleibenden Bestands fachgerecht
schneiden. Abgerechnet wird die Grundfläche des Gehölzbestands (gemessen vom Wurzelstock der Randpflanzen).
Standort = Böschung.
Überwuchs bis 1,00 m außerhalb des Wurzelstocks der
Randpflanzen.
Mittlere Dichte des Bestandes über 1 bis 2 Stück/m2.
Auf-den-Stock-setzen 'zwischen 50 und 100 v.H. des Bestandes.'
Dicke= 0,00 bis 0,10 m
Stammholz nach Wahl des AN verwerten.
Schnittgut nach Wahl des AN verwerten.
Menge: 8000,000 m2

**00.01.0008 Ast absägen Arb.höhe bis 5 m*Ast-DU bis 10 cm**
Ast, Aststumpf oder Stämmling auf Astring absägen oder
auf Zugast zurücksetzen. Schnittgut nach Wahl des AN
verwerten.
Arbeitshöhe über Standfläche bis 5,00 m.
Astdurchmesser bis 10 cm.
Menge: 50,000 St

**00.01.0009 Ast absägen Arb.höhe ü. 5-10m*Ast-DU bis 10 cm**
Ast, Aststumpf oder Stämmling auf Astring absägen oder
auf Zugast zurücksetzen. Schnittgut nach Wahl des AN
verwerten.
Arbeitshöhe über Standfläche über 5,00 m bis 10,00 m.
Astdurchmesser bis 10 cm.
Menge: 50,000 St

**00.01.0010 Ast absägen Arb.höhe ü.10-20m*Ast-DU bis 10 cm**
Ast, Aststumpf oder Stämmling auf Astring absägen oder
auf Zugast zurücksetzen. Schnittgut nach Wahl des AN
verwerten.
Arbeitshöhe über Standfläche über 10,00 m bis 20,00 m.
Astdurchmesser bis 10 cm.
Menge: 50,000 St

**00.01.0011 Ast absägen Arb.höhe ü.20-25m*Ast-DU bis 10 cm**
Ast, Aststumpf oder Stämmling auf Astring absägen oder
auf Zugast zurücksetzen. Schnittgut nach Wahl des AN
verwerten.
Arbeitshöhe über Standfläche über 20,00 m bis 25,00 m.
Astdurchmesser bis 10 cm.
Menge: 50,000 St

**00.01.0012 Ast absägen Arb.höhe bis 5 m*Ast-DU ü. 10-25cm**
Ast, Aststumpf oder Stämmling auf Astring absägen oder
auf Zugast zurücksetzen. Schnittgut nach Wahl des AN
verwerten.
Arbeitshöhe über Standfläche bis 5,00 m.
Astdurchmesser über 10 bis 25 cm.
Menge: 10,000 St

**00.01.0013 Ast absägen Arb.höhe ü.5-10m*Ast-DU ü. 10-25cm**
Ast, Aststumpf oder Stämmling auf Astring absägen oder
auf Zugast zurücksetzen. Schnittgut nach Wahl des AN
verwerten.
Arbeitshöhe über Standfläche über 5,00 m bis 10,00 m.
Astdurchmesser über 10 bis 25 cm.
Menge: 10,000 St

**00.01.0014 Ast absägen Arb.höhe ü.10-20m*Ast-DU ü. 10-25cm**
Ast, Aststumpf oder Stämmling auf Astring absägen oder
auf Zugast zurücksetzen. Schnittgut nach Wahl des AN
verwerten.
Arbeitshöhe über Standfläche über 10,00 m bis 20,00 m.
Astdurchmesser über 10 bis 25 cm.
Menge: 10,000 St

**00.01.0015 Ast absägen Arb.höhe ü.20-25m*Ast-DU ü. 10-25cm**
Ast, Aststumpf oder Stämmling auf Astring absägen oder
auf Zugast zurücksetzen. Schnittgut nach Wahl des AN
verwerten.
Arbeitshöhe über Standfläche über 20,00 m bis 25,00 m.
Astdurchmesser über 10 bis 25 cm.
Menge: 10,000 St

**00.01.0016 Ast absägen Arb.höhe bis 5 m*Ast-DU ü. 25-40cm**
Ast, Aststumpf oder Stämmling auf Astring absägen oder
auf Zugast zurücksetzen. Schnittgut nach Wahl des AN
verwerten.
Arbeitshöhe über Standfläche bis 5,00 m.
Astdurchmesser über 25 bis 40 cm.
Menge: 1,000 St

#### Unterabschnitt 00.02 GS 3 - Sond.maßn. Begleitgrünfl.

**00.02.0001 Durchforstungsfl. Nr. 1.1_1_**
*** Pauschalposition
Duchforstungsfläche Nr. 1.1 nach Beschreibung (siehe sonstige Anlagen - Datei:
1.1_1_Durchforstungsfläche BAB 1
durchforsten.
Menge: 1,000 Psch

**00.02.0002 Durchforstungsfl. Nr. 1.2_1_**
*** Pauschalposition
Duchforstungsfläche Nr. 1.2 nach Beschreibung (siehe sonstige Anlagen - Datei:
1.2_1_Durchforstungsfläche BAB 1
durchforsten.
Menge: 1,000 Psch

#### Unterabschnitt 00.03 GS 4 - Std.leist

**00.03.0001 Baustelleneinrichtung umsetzen**
Baustelleneinrichtung innerhalb des Meistereibezirkes umsetzen.
Geräte, Werkzeuge und sonstige Betriebsmittel, die zur vertragsgemäßen Durchführung der Leistungen erforderlich sind, azwischen zwei baustellen umsetzenund betriebsfertig aufstellen,einschließlich der dafür notwendigen Arbeiten und Betriebsstoffe.
Die Wiederinstandsetzung bestehender Zuwegungen sowie die Herstellung und der Rückbau vorübergehender Zuwegungen zu den Gehölzbereichen liegt in der Verantwortung des AN und ist in alle Einzelpreise die Baustellengemeinkosten einzukalkulieren. Werden Grundstücke Dritter als Zufahrt beansprucht, ist auch hier der AN allein verantwortlich.
Menge: 50,000 St

**00.03.0002 Baustelle einrichten und räumen Im Bereich der Meisterei**
Baustelle einrichtenund räumen.
Geräte, Werkzeuge und sonstige Betriebsmittel, die zur vertragsgemäßen Durchführung der Leistungen erforderlich sind, auf die Baustelle bringen, bereitstellen, vorhalten und - soweit der Geräteeinsatz nicht gesondert berechnet wird, betriebsfertig aufstellen,einschließlich der dafür notwendigen Arbeiten und Betriebsstoffe.
Nach beendigung der Arbeiten die Baustelle von allen Geräten, Anlagen, Einrichtungen und der dergleichen räumen
Die Wiederinstandsetzung bestehender Zuwegungen sowie die Herstellung und der Rückbau vorübergehender Zuwegungen zu den Gehölzbereichen liegt in der Verantwortung des AN und ist in alle Einzelpreise die Baustellengemeinkosten einzukalkulieren. Werden Grundstücke Dritter als Zufahrt beansprucht, ist auch hier der AN allein verantwortlich.
Menge: 12,000 St

**00.03.0003 Rücken u. Sammeln v. Schnittgut**
Rücken unter Maschineneinsatz des im Rahmen des Rückschnitts angefallenen Materials (Stammholz, Astmaterial, Kronenholz).
Einsatz eines geländegängigen Rückewagens mit Forstkran und Greifer. Inklusive Fahrer bzw. Bedienpersonal Die Maschine muss mit Bio-Hydrauliköl betrieben werden. Der Reifendruck ist bodenschonend anzupassen.Das Befahren des Bestandes darf ausschließlich auf den zugewiesenen Rückegassen erfolgen.Vergütet werden nur die tatsächlich geleisteten Arbeitsstunden.
Menge: 8,000 h

**00.03.0004 Einsatz Hubarbeitsbühne bis 20 m**
Einsatz einer mobilen Hubarbeitsbühne.
Arbeitshöhe bis 20 m.
Auswahl des Hubsteigers entsprechend den geometrischen sowie den sicherheits- und gesundheitsschutztechnischen Erfordernissen.
Eventuell ist ein geländegängiges Gerät einzusetzen.
Einschließlich dem erforderlichen nach AS Baum II zertifiziertem Bedienpersonal.
Menge: 32,000 h

**00.03.0005 Einsatz Hubarbeitsbühne bis 30 m**
Einsatz einer mobilen Hubarbeitsbühne.
Arbeitshöhe bis 30 m.
Auswahl des Hubsteigers entsprechend den geometrischen sowie den sicherheits- und gesundheitsschutztechnischen Erfordernissen.
Eventuell ist ein geländegängiges Gerät einzusetzen.
Einschließlich dem erforderlichen nach AS Baum II zertifiziertem Bedienpersonal.
Menge: 16,000 h

**00.03.0006 Seilklettertechnik**
Verrechnungssatz für Seilklettertechnik mit nach SKT-A/B zertifizierten Personal.
Vergütet werden nur die tatsächlich geleisteten Stunden auf Anordnung des AG. Die Position umfaßt den Verrechnungssatz für die gemäß SKT-A/B vorgesehenen 2 Arbeitskräfte.
Menge: 8,000 h

### Abschnitt 01 Gehölzrückschnitt A62

#### Unterabschnitt 01.00 GS 2 - Gehölze indirekter Straßenr.

**01.00.0001 Baum im Bestand fällen Straßenbegleitgr.*DU über 0,1-0,3 m Stammholz Verw.AN*Schlagab. Verw.AN**
Baum im Bestand fällen. Verbleibenden Bestand schonen.
Schnittstelle 0,10 m über dem Erdboden.
Entnahme aus Straßenbegleitgrün.
Durchmesser über 0,10 bis 0,30 m.
Stammholz nach Wahl des AN verwerten.
Schlagabraum nach Wahl des AN verwerten.
Menge: 50,000 St

**01.00.0002 Baum im Bestand fällen Straßenbegleitgr.*DU über 0,3-0,5 m Stammholz Verw.AN*Schlagab. Verw.AN**
Baum im Bestand fällen. Verbleibenden Bestand schonen.
Schnittstelle 0,10 m über dem Erdboden.
Entnahme aus Straßenbegleitgrün.
Durchmesser über 0,30 bis 0,50 m.
Stammholz nach Wahl des AN verwerten.
Schlagabraum nach Wahl des AN verwerten.
Menge: 50,000 St

**01.00.0003 Baum im Bestand fällen Straßenbegleitgr.*DU über 0,5-0,75m Stammholz Verw.AN*Schlagab. Verw.AN**
Baum im Bestand fällen. Verbleibenden Bestand schonen.
Schnittstelle 0,10 m über dem Erdboden.
Entnahme aus Straßenbegleitgrün.
Durchmesser über 0,50 bis 0,75 m.
Stammholz nach Wahl des AN verwerten.
Schlagabraum nach Wahl des AN verwerten.
Menge: 10,000 St

**01.00.0004 Baum im Bestand fällen Straßenbegleitgr.*DU über 0,75-1 m Stammholz Verw.AN*Schlagab. Verw.AN**
Baum im Bestand fällen. Verbleibenden Bestand schonen.
Schnittstelle 0,10 m über dem Erdboden.
Entnahme aus Straßenbegleitgrün.
Durchmesser über 0,75 bis 1,00 m.
Stammholz nach Wahl des AN verwerten.
Schlagabraum nach Wahl des AN verwerten.
Menge: 1,000 St

**01.00.0005 Einzelgehölz im Bestand verjüngen Böschung*über 0,5-1 St/m2 Strauch*Stammholz Verw.AN Schnittg. Verw.AN**
Einzelgehölz im Bestand nach Unterlagen des AG durch
Auf-den-Stock-setzen verjüngen. Schnitthöhe 0,10 m über dem Boden. Beschädigte Gehölze des verbleibenden Bestandes fachgerecht schneiden.
Standort = Böschung.
Mittlere Dichte des Bestandes über 0,5 bis 1 Stück/m2.
Gehölz = Strauch.
Stammholz nach Wahl des AN verwerten.
Schnittgut nach Wahl des AN verwerten
Menge: 50,000 St

**01.00.0006 Einzelgehölz im Bestand verjüngen Böschung*über 1-2 St/m2 Baum DU bis 10 cm*Schnittg. Verw.AN**
Einzelgehölz im Bestand nach Unterlagen des AG durch
Auf-den-Stock-setzen verjüngen. Schnitthöhe 0,10 m über dem Boden. Beschädigte Gehölze des verbleibenden Bestandes fachgerecht schneiden.
Standort = Böschung.
Mittlere Dichte des Bestandes über 1 bis 2 Stück/m2.
Gehölz = Baum, Durchmesser in Schnitthöhe bis 10 cm.
Stammholz nach Wahl des AN verwerten
Schnittgut nach Wahl des AN verwerten.
Menge: 100,000 St

**01.00.0007 Gehölzbestand verjüngen Böschung Überwuchs 1,00 m über 1-2 St/m2 Stammholz Verw.AN*Schnittg. Verw.AN**
Gehölzbestand durch Auf-den-Stock-setzen verjüngen,
Schnitthöhe ca. 0,10 m über dem Boden. Beschädigte Gehölze des verbleibenden Bestands fachgerecht
schneiden. Abgerechnet wird die Grundfläche des Gehölzbestands (gemessen vom Wurzelstock der Randpflanzen).
Standort = Böschung.
Überwuchs bis 1,00 m außerhalb des Wurzelstocks der
Randpflanzen.
Mittlere Dichte des Bestandes über 1 bis 2 Stück/m2.
Auf-den-Stock-setzen 'zwischen 50 und 100 v.H. des Bestandes.'
Dicke= 0,00 bis 0,10 m
Stammholz nach Wahl des AN verwerten.
Schnittgut nach Wahl des AN verwerten.
Menge: 1400,000 m2

**01.00.0008 Ast absägen Arb.höhe bis 5 m*Ast-DU bis 10 cm**
Ast, Aststumpf oder Stämmling auf Astring absägen oder
auf Zugast zurücksetzen. Schnittgut nach Wahl des AN
verwerten.
Arbeitshöhe über Standfläche bis 5,00 m.
Astdurchmesser bis 10 cm.
Menge: 50,000 St

**01.00.0009 Ast absägen Arb.höhe ü. 5-10m*Ast-DU bis 10 cm**
Ast, Aststumpf oder Stämmling auf Astring absägen oder
auf Zugast zurücksetzen. Schnittgut nach Wahl des AN
verwerten.
Arbeitshöhe über Standfläche über 5,00 m bis 10,00 m.
Astdurchmesser bis 10 cm.
Menge: 50,000 St

**01.00.0010 Ast absägen Arb.höhe ü.10-20m*Ast-DU bis 10 cm**
Ast, Aststumpf oder Stämmling auf Astring absägen oder
auf Zugast zurücksetzen. Schnittgut nach Wahl des AN
verwerten.
Arbeitshöhe über Standfläche über 10,00 m bis 20,00 m.
Astdurchmesser bis 10 cm.
Menge: 50,000 St

**01.00.0011 Ast absägen Arb.höhe ü.20-25m*Ast-DU bis 10 cm**
Ast, Aststumpf oder Stämmling auf Astring absägen oder
auf Zugast zurücksetzen. Schnittgut nach Wahl des AN
verwerten.
Arbeitshöhe über Standfläche über 20,00 m bis 25,00 m.
Astdurchmesser bis 10 cm.
Menge: 50,000 St

**01.00.0012 Ast absägen Arb.höhe bis 5 m*Ast-DU ü. 10-25cm**
Ast, Aststumpf oder Stämmling auf Astring absägen oder
auf Zugast zurücksetzen. Schnittgut nach Wahl des AN
verwerten.
Arbeitshöhe über Standfläche bis 5,00 m.
Astdurchmesser über 10 bis 25 cm.
Menge: 10,000 St

**01.00.0013 Ast absägen Arb.höhe ü.5-10m*Ast-DU ü. 10-25cm**
Ast, Aststumpf oder Stämmling auf Astring absägen oder
auf Zugast zurücksetzen. Schnittgut nach Wahl des AN
verwerten.
Arbeitshöhe über Standfläche über 5,00 m bis 10,00 m.
Astdurchmesser über 10 bis 25 cm.
Menge: 10,000 St

**01.00.0014 Ast absägen Arb.höhe ü.10-20m*Ast-DU ü. 10-25cm**
Ast, Aststumpf oder Stämmling auf Astring absägen oder
auf Zugast zurücksetzen. Schnittgut nach Wahl des AN
verwerten.
Arbeitshöhe über Standfläche über 10,00 m bis 20,00 m.
Astdurchmesser über 10 bis 25 cm.
Menge: 10,000 St

**01.00.0015 Ast absägen Arb.höhe ü.20-25m*Ast-DU ü. 10-25cm**
auf Zugast zurücksetzen. Schnittgut nach Wahl des AN
verwerten.
Arbeitshöhe über Standfläche über 20,00 m bis 25,00 m.
Astdurchmesser über 10 bis 25 cm.
Menge: 10,000 St

**01.00.0016 Ast absägen Arb.höhe bis 5 m*Ast-DU ü. 25-40cm**
Ast, Aststumpf oder Stämmling auf Astring absägen oder
auf Zugast zurücksetzen. Schnittgut nach Wahl des AN
verwerten.
Arbeitshöhe über Standfläche bis 5,00 m.
Astdurchmesser über 25 bis 40 cm.
Menge: 1,000 St

#### Unterabschnitt 01.01 GS 4 - Std.leist

**01.01.0001 Baustelle einrichten und räumen Im Bereich der Meisterei**
Baustelle einrichtenund räumen.
Geräte, Werkzeuge und sonstige Betriebsmittel, die zur vertragsgemäßen Durchführung der Leistungen erforderlich sind, auf die Baustelle bringen, bereitstellen, vorhalten und - soweit der Geräteeinsatz nicht gesondert berechnet wird, betriebsfertig aufstellen,einschließlich der dafür notwendigen Arbeiten und Betriebsstoffe.
Nach beendigungArbeiten die Baustelle von allen Geräten, Anlagen, Einrichtungen und der dergleichen räumen
Die Wiederinstandsetzung bestehender Zuwegungen sowie die Herstellung und der Rückbau vorübergehender Zuwegungen zu den Gehölzbereichen liegt in der Verantwortung des AN und ist in alle Einzelpreise die Baustellengemeinkosten einzukalkulieren. Werden Grundstücke Dritter als Zufahrt beansprucht, ist auch hier der AN allein verantwortlich.
Menge: 3,000 St

**01.01.0002 Einsatz Hubarbeitsbühne bis 20 m**
Einsatz einer mobilen Hubarbeitsbühne.
Arbeitshöhe bis 20 m.
Auswahl des Hubsteigers entsprechend den geometrischen sowie den sicherheits- und gesundheitsschutztechnischen Erfordernissen.
Eventuell ist ein geländegängiges Gerät einzusetzen.
Einschließlich dem erforderlichen nach AS Baum II zertifiziertem Bedienpersonal.
Menge: 32,000 h

**01.01.0003 Einsatz Hubarbeitsbühne bis 30 m**
Einsatz einer mobilen Hubarbeitsbühne.
Arbeitshöhe bis 30 m.
Auswahl des Hubsteigers entsprechend den geometrischen sowie den sicherheits- und gesundheitsschutztechnischen Erfordernissen.
Eventuell ist ein geländegängiges Gerät einzusetzen.
Einschließlich dem erforderlichen nach AS Baum II zertifiziertem Bedienpersonal.
Menge: 16,000 h

**01.01.0004 Seilklettertechnik**
Verrechnungssatz für Seilklettertechnik mit nach SKT-A/B zertifizierten Personal.
Vergütet werden nur die tatsächlich geleisteten Stunden auf Anordnung des AG. Die Position umfaßt den Verrechnungssatz für die gemäß SKT-A/B vorgesehenen 2 Arbeitskräfte.
Menge: 8,000 h

### Abschnitt 02 GS 6 VS Baubegl. Lstg A1

#### Unterabschnitt 02.00 VERKEHRSRECHTLICHE ANORDNUNG

**02.00.0001 Verkehrsrechtliche Anordnung einh.**
Verkehrsrechtliche Anordnung für die Einrichtung und den Betrieb der Verkehrssicherung im Zuständigkeitsbereich der Autobahn GmbH nach Unterlagen des AG einholen.
Erforderliche Ortsbesichtigungen zur Erstellung der Planunterlagen durchführen.
Verkehrsrechtliche Anordnungen für Arbeitsstellen kürzerer Dauer sind bei der zuständigen Autobahnmeisterei (siehe Anlage 01) zu beantragen.
Verkehrsrechtliche Anordnungen für Arbeitsstellen längerer Dauer sind bei der Straßenbaubehörde der Außenstelle Neunkirchen (Autobahn GmbH, Niederlassung West) zu beantragen.
Gebührenfrei.
Menge: 50,000 St
Leistungsbereichkatalog: 105

**02.00.0002 Verkehrsrechtliche Anordnung einh.**
Verkehrsrechtliche Anordnung für die Einrichtung und den Betrieb der Verkehrssicherung im Zuständigkeitsbereich der Autobahn GmbH nach Unterlagen des AG einholen.
Erforderliche Ortsbesichtigungen zur Erstellung der Planunterlagen durchführen.
Verkehrsrechtliche Anordnungen für Arbeitsstellen kürzerer Dauer sind bei der zuständigen Autobahnmeisterei (siehe Anlage 01) zu beantragen.
Verkehrsrechtliche Anordnungen für Arbeitsstellen längerer Dauer sind bei der Straßenbaubehörde der Außenstelle Neunkirchen (Autobahn GmbH, Niederlassung West) zu beantragen.
Anfallende Gebühren für verkehrsrechtliche Anordnung
über 300,00 Euro bis 400,00 Euro.
Menge: 2,000 St

**02.00.0003 Verkehrsrechtliche Anordnung einh.**
Verkehrsrechtliche Anordnung für die Einrichtung und den Betrieb der Verkehrssicherung im Bereich des nachgeordneten Straßennetzes nach Unterlagen des AG einholen.
Anfallende Gebühren für verkehrsrechtliche Anordnung
über 100,00 Euro bis 200,00 Euro.
Menge: 3,000 St
Leistungsbereichkatalog: 105

### Abschnitt 03 GS 6 VS Baubegl. Lstg. A62

#### Unterabschnitt 03.00 VERKEHRSRECHTLICHE ANORDNUNG

**03.00.0001 Verkehrsrechtliche Anordnung einh.**
Verkehrsrechtliche Anordnung für die Einrichtung und den Betrieb der Verkehrssicherung im Zuständigkeitsbereich der Autobahn GmbH nach Unterlagen des AG einholen.
Erforderliche Ortsbesichtigungen zur Erstellung der Planunterlagen durchführen.
Verkehrsrechtliche Anordnungen für Arbeitsstellen kürzerer Dauer sind bei der zuständigen Autobahnmeisterei (siehe Anlage 01) zu beantragen.
Verkehrsrechtliche Anordnungen für Arbeitsstellen längerer Dauer sind bei der Straßenbaubehörde der Außenstelle Neunkirchen (Autobahn GmbH, Niederlassung West) zu beantragen.
Gebührenfrei.
Menge: 25,000 St
Leistungsbereichkatalog: 105

**03.00.0002 Verkehrsrechtliche Anordnung einh.**
Verkehrsrechtliche Anordnung für die Einrichtung und den Betrieb der Verkehrssicherung im Zuständigkeitsbereich der Autobahn GmbH nach Unterlagen des AG einholen.
Erforderliche Ortsbesichtigungen zur Erstellung der Planunterlagen durchführen.
Verkehrsrechtliche Anordnungen für Arbeitsstellen kürzerer Dauer sind bei der zuständigen Autobahnmeisterei (siehe Anlage 01) zu beantragen.
Verkehrsrechtliche Anordnungen für Arbeitsstellen längerer Dauer sind bei der Straßenbaubehörde der Außenstelle Neunkirchen (Autobahn GmbH, Niederlassung West) zu beantragen.
Anfallende Gebühren für verkehrsrechtliche Anordnung
über 300,00 Euro bis 400,00 Euro.
Menge: 2,000 St

**03.00.0003 Verkehrsrechtliche Anordnung einh.**
Verkehrsrechtliche Anordnung für die Einrichtung und den Betrieb der Verkehrssicherung im Bereich des nachgeordneten Straßennetzes nach Unterlagen des AG einholen.
Anfallende Gebühren für verkehrsrechtliche Anordnung
über 100,00 Euro bis 200,00 Euro.
Menge: 3,000 St
Leistungsbereichkatalog: 105

### Abschnitt 04 GS 6 VS Auf- und Abbau VS A1

#### Unterabschnitt 04.00 VS KÜRZERER DAUER

**04.00.0001 Verk.sich. kürzerer Dauer durchf.*stat. Arbeitsst. über 4 bis 8 Std.**
StL-Nr. 2110513590102000
Verkehrssicherung an Arbeitsstellen von kürzerer Dauer
betriebsfertig aufbauen, vorhalten, warten, instand
setzen, betreiben und abbauen. Vorübergehende Verkehrssicherungsmaßnahmen durchführen.
Nach RSA, Regelplan 'DIII/1l.'

Für stationäre Arbeitsstelle.
Gesamtdauer der Verkehrsführung über 4 Std. bis 8 Std.
Menge: 3,000 St
Leistungsbereichkatalog: 105

**04.00.0002 Verk.sich. kürzerer Dauer durchf.*stat. Arbeitsst. bis 4 Std.**
Verkehrssicherung an Arbeitsstellen von kürzerer Dauer
betriebsfertig aufbauen, vorhalten, warten, instand
setzen, betreiben und abbauen. Vorübergehende Verkehrssicherungsmaßnahmen durchführen.
Nach RSA, Regelplan 'DIII/1r. Inklusive Warnschwellen und blinkendem Vorankündigungspfeil mit Entfernungsangabe.'

Für stationäre Arbeitsstelle.
Gesamtdauer der Verkehrsführung bis 4 Std.
Menge: 5,000 St

**04.00.0003 Verk.sich. kürzerer Dauer durchf.*stat. Arbeitsst. über 4 bis 8 Std.**
StL-Nr. 2110513590102000
Verkehrssicherung an Arbeitsstellen von kürzerer Dauer
betriebsfertig aufbauen, vorhalten, warten, instand
setzen, betreiben und abbauen. Vorübergehende Verkehrssicherungsmaßnahmen durchführen.
Nach RSA, Regelplan 'DIII/1r. Inklusive Warnschwellen und blinkendem Vorankündigungspfeil mit Entfernungsangabe.'

Für stationäre Arbeitsstelle.
Gesamtdauer der Verkehrsführung über 4 Std. bis 8 Std.
Menge: 12,000 St
Leistungsbereichkatalog: 105

**04.00.0004 Verk.sich. kürzerer Dauer durchf.*bew. Arbeitsst. über 4 bis 8 Std.**
StL-Nr. 2110513590302000
Verkehrssicherung an Arbeitsstellen von kürzerer Dauer
betriebsfertig aufbauen, vorhalten, warten, instand
setzen, betreiben und abbauen. Vorübergehende Verkehrssicherungsmaßnahmen durchführen.
Nach RSA, Regelplan 'DIII/1r.'

Für bewegliche Arbeitsstelle.
Gesamtdauer der Verkehrsführung über 4 Std. bis 8 Std.
Menge: 3,000 St
Leistungsbereichkatalog: 105

**04.00.0005 Verk.sich. kürzerer Dauer durchf.*stat. Arbeitsst. bis 4 Std.**
Verkehrssicherung an Arbeitsstellen von kürzerer Dauer
betriebsfertig aufbauen, vorhalten, warten, instand
setzen, betreiben und abbauen. Vorübergehende Verkehrssicherungsmaßnahmen durchführen.
Nach RSA, Regelplan gemäß Anlage 05, Bild D-5 - Standstreifensperrung inklusive Warnschwellen.

Für stationäre Arbeitsstelle.
Gesamtdauer der Verkehrsführung bis 4 Std.
Menge: 1,000 St

**04.00.0006 Verk.sich. kürzerer Dauer durchf.*stat. Arbeitsst. über 4 bis 8 Std**
Verkehrssicherung an Arbeitsstellen von kürzerer Dauer
betriebsfertig aufbauen, vorhalten, warten, instand
setzen, betreiben und abbauen. Vorübergehende Verkehrssicherungsmaßnahmen durchführen.
Nach RSA, Regelplan gemäß Anlage 05, Bild D-5 - Standstreifensperrung inklusive Warnschwellen.

Für stationäre Arbeitsstelle.
Gesamtdauer der Verkehrsführung über 4 bis 8 Std.
Menge: 1,000 St

### Abschnitt 05 GS 6 VS Auf- und Abbau VS A62

#### Unterabschnitt 05.00 VS KÜRZERER DAUER

**05.00.0001 Verk.sich. kürzerer Dauer durchf.*stat. Arbeitsst. bis 4 Std.**
Verkehrssicherung an Arbeitsstellen von kürzerer Dauer
betriebsfertig aufbauen, vorhalten, warten, instand
setzen, betreiben und abbauen. Vorübergehende Verkehrssicherungsmaßnahmen durchführen.
Nach RSA, Regelplan 'DIII/1r. Inklusive Warnschwellen und blinkendem Vorankündigungspfeil mit Entfernungsangabe.'

Für stationäre Arbeitsstelle.
Gesamtdauer der Verkehrsführung bis 4 Std.
Menge: 2,000 St

**05.00.0002 Verk.sich. kürzerer Dauer durchf.*stat. Arbeitsst. über 4 bis 8 Std.**
StL-Nr. 2110513590102000
Verkehrssicherung an Arbeitsstellen von kürzerer Dauer
betriebsfertig aufbauen, vorhalten, warten, instand
setzen, betreiben und abbauen. Vorübergehende Verkehrssicherungsmaßnahmen durchführen.
Nach RSA, Regelplan 'DIII/1r. Inklusive Warnschwellen und blinkendem Vorankündigungspfeil mit Entfernungsangabe.'

Für stationäre Arbeitsstelle.
Gesamtdauer der Verkehrsführung über 4 Std. bis 8 Std.
Menge: 2,000 St
Leistungsbereichkatalog: 105

**05.00.0003 Verk.sich. kürzerer Dauer durchf.*stat. Arbeitsst. bis 4 Std.**
Verkehrssicherung an Arbeitsstellen von kürzerer Dauer
betriebsfertig aufbauen, vorhalten, warten, instand
setzen, betreiben und abbauen. Vorübergehende Verkehrssicherungsmaßnahmen durchführen.
Nach RSA, Regelplan gemäß Anlage 05, Bild D-5 - Standstreifensperrung inklusive Warnschwellen.

Für stationäre Arbeitsstelle.
Gesamtdauer der Verkehrsführung bis 4 Std.
Menge: 1,000 St

**05.00.0004 Verk.sich. kürzerer Dauer durchf.*stat. Arbeitsst. über 4 bis 8 Std**
Verkehrssicherung an Arbeitsstellen von kürzerer Dauer
betriebsfertig aufbauen, vorhalten, warten, instand
setzen, betreiben und abbauen. Vorübergehende Verkehrssicherungsmaßnahmen durchführen.
Nach RSA, Regelplan gemäß Anlage 05, Bild D-5 - Standstreifensperrung inklusive Warnschwellen.

Für stationäre Arbeitsstelle.
Gesamtdauer der Verkehrsführung über 4 bis 8 Std.
Menge: 1,000 St

### Abschnitt 06 GS 6 VS Schilder A1

*Hinweis: Zusätzliche Verkehrszeichen, die*
Zusätzliche Verkehrszeichen, die nicht Bestandteil der Regelpläne bzw. VZ-Pläne sind. Aufbau auf Anordnung des AG.

#### Unterabschnitt 06.00 ZUS. VERKEHRSZEICHEN

**06.00.0001 Auskreuzvorrichtungen vorhalten warten u betreiben**
Auskreuzvorrichtungen für die Bauzeit vorhalten, warten und betreiben.
Vorübergehende Sicherungsmaßnahmen durchführen.
Auskreuzvorrichtungen wie in Vorposition beschrieben.
Menge: 5,000 md
Leistungsbereichkatalog: 105

### Abschnitt 07 GS 6 VS Schilder A62

*Hinweis: Zusätzliche Verkehrszeichen, die*
Zusätzliche Verkehrszeichen, die nicht Bestandteil der Regelpläne bzw. VZ-Pläne sind. Aufbau auf Anordnung des AG.

#### Unterabschnitt 07.00 ZUS. VERKEHRSZEICHEN

**07.00.0001 Auskreuzvorrichtungen vorhalten warten u betreiben**
Auskreuzvorrichtungen für die Bauzeit vorhalten, warten und betreiben.
Vorübergehende Sicherungsmaßnahmen durchführen.
Auskreuzvorrichtungen wie in Vorposition beschrieben.
Menge: 5,000 md
Leistungsbereichkatalog: 105
